# Anprallwände
Angebotsaufforderung (GAEB 90, DA83)
Vergabenummer: BER-B-30023965
Währung: EUR
Auftraggeber: BLB Brandenburgischer Landesbetrieb für

## Zusätzlicher Text
Allgemeine Vorbemerkungen

Allgemeine Baubeschreibung

Das Trainings- und Schulungsgebäude 3N / PTR-Bereich der Bundespolizei
Blumberg, Bundespolizeiallee 1, 16356 Ahrensfelde soll neugebaut werden.

Das Grundstück befindet sich im Eigentum des Auftraggebers.

Baubeschreibung

Die geplante Baumaßnahme umfasst den Neubau eines 1-geschossigen
Gebäudes.

Gebäudedaten:

Gebäudestruktur:  eingeschossig, nicht unterkellert
Bereich der Baumaßnahme:  Neubau
Gebäudeumfang:  ca. 90 m
Geschosshöhe:  ca. 6,2 und 4,70 m (Traufe Attika)
Tragwerk:  Massiver Stahlbetonbau mit Filigranbetondecke
  oder Trapezblechdeckung auf Stahltragwerk
Außenwände  Stahlbeton
Außenfassade und Öffnungen:  vorgehängte hinterlüftete
Fassadenbekleidung
  Eingangstüren, Tore und Fenster als,
  Aluminiumfenster verschiedener Größe.
Innenwände:  Stahlbeton, Kalksandstein und Gipskarton

Lage der Baustelle

Das Baugrundstück befindet auf dem Geländer der Bundespolizei Blumberg,
Bundespolizeiallee 1, in 16356 Ahrensfelde.
Die Zufahrt erfolgt über die Straße Neuer Schwanebecker Weg. Aufgrund
der nötigen Zugangskontrollen sind andere Zugänge nicht möglich.
Das Baufeld liegt zentral gelegen an den PKW-Stellplatzflächen auf dem
Areal und ist freistehend ohne angrenzende Gebäude.

Auf der Liegenschaft existiert eine Zugangsbeschränkung durch einen
Wachdienst. Eine Überprüfung der Mitarbeiter des AN ist vor Beginn der
Arbeiten erforderlich. Beauftragte Firmen sowie Nachunternehmer müssen
hierzu 5 Arbeitstage vor Baubeginn die vorgesehenen Arbeiter sowie
Fahrzeuge bei der Bundespolizei über den AG beantragen (Firmenliste).
Das Antragsformular wird zur Beauftragung zur Verfügung gestellt.
Die Arbeiten dürfen in der Regel nur an Werktagen Mo-Fr. in der Zeit von
7:00 bis 18:00 Uhr durchgeführt werden.
Ausnahmeregelung (z.B. für Lieferanten): In der Regelarbeitszeit (Mo. -
Do.: 07:00 Uhr bis 15:00 Uhr sowie Fr.: 07:00- 13:00 Uhr) kann die
Person kurzfristig vor Ort überprüft werden und ggf. eine
Betretungserlaubnis erteilt werden.
Es sind Unterbrechungen durch Abriegelung der Liegenschaft aus
Sicherheitsgründen möglich. Bauablaufbedingte Unterbrechungen sind
einzukalkulieren.
Der Aufenthalt auf der Liegenschaft außerhalb der festgelegten
Arbeitszeit ist untersagt.
Das Parken sowie die Lagerung von Material sind nur im Bereich der
hierfür ausdrücklich genehmigten Flächen möglich.
Mitarbeiter, die aus Staaten mit besonderen Sicherheitsrisiken nach
Liste des Bundesministeriums des Inneren kommen, erhalten keine
Zutrittsberechtigung.
Die aktuelle Liste kann unter
https://www.bmi.bund.de/SharedDocs/downloads/DE/veroeffentlichungen/them
en/sicherheit/staatenliste-para-13-anleitung-sicherheitserklaerung.html
eingesehen werden.
Politische Kennzeichnungen oder verbotene Schriftzeichen an Kleidungen
sind untersagt und führen zum Verweis von der Liegenschaft.
Durch das Wachpersonal erfolgt die Prüfung der Identität mittels
vorgelegten Personalausweises etc. und dem Abgleich mit der aktuellen
Firmenliste. Danach erfolgt über das Passwechselverfahren
(Personalausweise gegen Besucherausweis) die Ausgabe eines
Besucherausweises. Mit Verlassen der Baustelle erfolgt der Rücktausch.
Es ist nicht vorgesehen Dauerausweise auszustellen.
Dieses Prozedere ist in den Arbeitsabläufen und entsprechend in den
Einheitspreisen zu berücksichtigen.

Die Anlieferung der Materialien ist entsprechend dem Bauablaufplan zu
koordinieren. Die Transportwege für die Materialien sind mit den
Einheitspreisen abgegolten.

Die Arbeitszeit ist auf die gesetzlichen Bestimmungen und auf die
Vorgaben der Bundespolizei abzustimmen. Zu keinem Zeitpunkt dürfen die
auszuführenden Arbeiten eine Unfallgefahr für die Nutzer werden.
Aufwendungen zum Schutz des Auftraggeber-Eigentums und der Laufwege
während der Baumaßnahme sind in die Einheitspreise einzukalkulieren,
soweit diese nicht gesondert beschrieben sind.

Es gilt ein absolutes Rauchverbot. Der Gebrauch von Radios ist nicht
zulässig.

Die Arbeits-, Weg- und Außenbereich sind stets in einem Zustand zu
halten, der der allgemeinen Ordnung entspricht. Eine tägliche Reinigung
der Baustelle von Materialresten sowie die tägliche Begehung durch den
Bauleiter  seitens des AN zur Sicherstellung der Ordnung und Sauberkeit
auf der Baustelle sind durchzuführen. Grobe Verschmutzungen sind sofort
zu beseitigen. Wird den Aufforderungen der Bauleitung zur Herstellung
von Ordnung und Sauberkeit in einer angemessenen Frist nicht
nachgekommen, so ist diese berechtigt, die Ordnung und Sauberkeit durch
Dritte herstellen zu lassen und die Kosten gegenüber dem Verursacher in
Abzug zu bringen.

Materiallagerung und dgl. können nur in beschränktem Maße zur Verfügung
gestellt werden. Die Anmietung zusätzlicher Flächen sowie die Einholung
von Genehmigungen zur Nutzung von Gelände außerhalb der
Rechtsträgergrenzen des Bauherrn ist Sache des AN. Für den Verschluss
von Lager- und Arbeitsplätzen sowie evtl. bereitgestellter Räume hat der
AN selbst zu sorgen. Die durch die örtlichen Gegebenheiten entstehenden
Laufwege gelten mit den beauftragten Leistungen als vereinbart.

Es muss zu den Arbeitszeiten des AN jederzeit ein deutschsprachiger
Verantwortlicher auf der Baustelle anwesend sein, der die Anordnungen
der Bauleitung und des Bauherrn auf Deutsch entgegennehmen kann und die
Befugnis hat, die Anordnungen unverzüglich umzusetzen. Die vor Ort
eingesetzten Mitarbeiter müssen anhand der (Schutz-)Kleidung eindeutig
der Firma des AN zugeordnet werden können. Vorgenanntes gilt auch für
mögliche Nachunternehmer.

Falls erforderlich, ist, im Vorfeld der Maßnahme eine Fotografie- und
Filmerlaubnis durch die Firmen zu beantragen.
Vor Beginn der Baumaßnahme wird durch den AG ein verantwortlicher
Ansprechpartner für die Abstimmungen zu den Zutrittsregelungen benannt.

Baustellenzufahrt und Verkehr in der Liegenschaft

Die Errichtung von Lagerflächen für Material erfolgt nach Abstimmung mit
der Bauleitung. Es stehen für die Baustelleinrichtung grundsätzlich nur
beschränkt Freiflächen neben den Gebäuden zur Verfügung, wobei die
Sicherung und Herstellung der genutzten Flächen dem Auftragnehmer
obliegt. Weiterhin ist darauf zu achten, dass Untergründe (Rasen,
Pflaster ect.) nicht beschädigt und entsprechend geschützt werden.
Verschmutzungen durch den AN auf den Verkehrswegen sind von selbigem
umgehend zu beseitigen.

Kampfmittel/ Medien

Eine Bescheinigung der Kampfmittelfreiheit liegt für das Baufeld nicht
vor  die Liegenschaft stellt keine Kampfmittelverdachtsfläche dar.

Auf dem Baufeld sind Bestandsleitungen vorhanden, die in den BE-Plänen
oder den Außenanlagen-Plänen vermerkt sind. Bei Auftreten unbekannter
Bestandsleitungen, Hindernisse sowie sonstiger Funde (z.B.
archäologischer Funde etc.) ist unverzüglich die zuständige
Bauüberwachung zu informieren und die weitere Vorgehensweise
abzustimmen.

Staub- und Immissionsschutz

Zu den an die Baustelle angrenzenden Bereichen sind besondere
Schutzmaßnahmen gegen Lärm- und Staubbelästigung vorzusehen, um den
laufenden Betrieb nicht zu beeinträchtigen, sofern in den
Einzelpositionen nicht gesondert vermerkt.

Bei allen Baumaßnahmen dürfen die Richtwerte von tagsüber 55 db (A) zu
den angrenzenden Grundstücken nicht überschritten werden.

Lärmintensive Arbeiten dürfen nur außerhalb der vom Haus vorgegebenen
Ruhezeiten erfolgen. Vor 7:00 Uhr und nach 18:00 Uhr sowie an
Wochenenden (Samstag + Sonntag) und Feiertagen sind Arbeiten nur in
Abstimmung mit dem AG gestattet.

Insbesondere ist das Bundesimmissionsschutzgesetz (BImSCHG) sowie die
neuesten Rechts- und Verwaltungsvorschriften gegen Baulärm einzuhalten.

Baustrom/Bauwasser/sanitäre Anlagen/Umlagen

Die Kosten für den Verbrauch von Baustrom, Bauwärme und Bauwasser sind
nicht in die Einheitspreise einzukalkulieren. Baustrom, Bauwärme und
Bauwasser werden dem Auftragnehmer unentgeltlich zur Verfügung gestellt.

Montage

Alle erforderlichen Sicherungsmaßnahmen für Montagearbeiten sind vom AN
rechtzeitig zu treffen. Die Müllentsorgung ist taggenau und fach- und
umweltgerecht durchzuführen.

Die Entsorgungsnachweise sind dem AG zu übergeben. Generell darf
Bauschutt nicht auf Müllplätzen des Auftraggebers entsorgt werden.

Persönliche Schutzausrüstung

Die Grundausrüstung für alle Arbeiten und Leistungen auf der Baustelle,
die im Leistungstext als Umgang mit schadstoffbelasteten Stoffen
beschrieben sind, besteht aus:
- Helm
- Arbeitshandschuhe
- Arbeitsschuhe S3

Gesetzliche Grundlagen

Bei jeglicher Entsorgung von Bauabfällen sind die Regelungen des Gesetz
zur Förderung der Kreislaufwirtschaft und Sicherung der
umweltverträglichen Bewirtschaftung von Abfällen, des Brandenburgisches
Abfall- und Bodenschutzgesetz (BbgAbfBodG) einschließlich seines
untergeordneten Regelwerks, insbesondere der Gewerbeabfallverordnung
sowie die weiteren geltenden öffentlich-rechtlichen Vorschriften
einzuhalten. Der Vermeidungs- und Verwertungsvorrang nach den
Grundsätzen der Kreislaufwirtschaft ist zu beachten und durch geeignete
Maßnahmen zu unterstützen. Der verantwortliche Umgang mit Abfällen aller
Art sowie die Einhaltung aller Gesetze und Vorschriften zur Verwertung
und Beseitigung von Abfällen sind Voraussetzungen einer Beauftragung.

Abfallerzeuger ist grundsätzlich der AG. Die Abfallerzeugernummer des
Bauvorhabens ist beim AG zu erfragen. Der AN ist nur mit vorheriger
schriftlicher Zustimmung des AG berechtigt, geeignete Dritte mit der
Erfüllung der ihm nach diesem Vertrag obliegenden Verpflichtungen zu
beauftragen, sofern dies nicht schon bei Vertragsabschluss offengelegt
wurde. Der AN hat dafür Sorge zu tragen, dass die durch ihn beauftragten
Dritten die Bestimmungen des vorliegenden Vertrages beachten und
ebenfalls im Besitz aller erforderlichen Genehmigungen sind.

Bauabfall

Die Dokumentation gemäß der oben genannten Gesetze und Verordnungen sind
spätestens mit der Schlussrechnung beim Auftraggeber vorzulegen. Die
Einheitspreise für die Demontage und Entsorgung verstehen sich
einschließlich Verpackung, Abfalltrennung, Sammlung in Containern,
Konditionierung, Aufladen, Abtransport, Abladen gem.
Deponieauflagen/Verwertungsauflagen, Bereitstellung, Transport, Gebühren
und Entsorgungskosten.

## Anprallwände
Datum: 24.03.26

### Gewerk 13 Prallwandverkleidung

#### Titel 13.01 Allgemeines

**13.01.0010 Baustelleneinrichtung**
Baustelleneinrichtung nach Baustelleneinrichtungsplan
des Architekten zur Durchführung der Arbeiten des AN
liefern, für die Dauer der Bauzeit vorhalten,
unterhalten und nach Beendigung der Arbeiten abfahren,
bestehend aus
- eigenverantwortliche Stellung aller erforderlichen
Fahrzeuge, Geräte, Maschinen, Werkzeuge,
Transporteinrichtungen etc. einschl. deren
Betriebskosten, jeweils in schallgedämmter Ausrüstung
entsprechend den behördlichen Richtlinien
- eigenverantwortliche Stellung der Unterkünfte und
verschließbaren Lagermöglichkeiten des eigenen Gewerks
nach Einschätzung und Erfordernis des Bieters.
Positionierung auf dem Baustellengelände ist im Rahmen
der Abstimmung Baustelleneinrichtung abzustimmen.
- absolut einwandfreie Absicherung der benutzten
Flächen
- Anliegerverkehr und Befahrbarkeit der Grundstücke
sichern: Während des Bauzeitraumes ist die ständige
Begeh- und Befahrbarkeit der anliegenden Grundstücke
für die Anlieger, Versorgungsfahrzeuge, Krankenwagen
und Feuerwehr durch den AN zu gewährleisten.
- unverzügliches Räumen der Baustelle nach Abschluss
der Arbeiten und Herrichten der benutzten Flächen
entsprechend dem ursprünglichen Zustand

Anmerkung: Der AN hat spätestens 14 Tage vor Baubeginn
in Abstimmung mit dem Architekten / der Bauüberwachung
einen Baustelleneinrichtungsplan zu erstellen und dem
AG zur Genehmigung vorzulegen.
Menge: 1,000 St

**13.01.0020 Schlussdokumentation**
Schlussdokumentation gemäß Vorgabe BImA
Der AN hat mindestens 4 Wochen vor der Abnahme die
vollständig zusammengeführte Gesamtdokumentation in
Papier (3-fach), sowie auf Datenträger ( 1- fach) nach
Inhaltsverzeichnis geheftet in Ordner A 4, schwarz.
Ordnerbeschriftung und Inhalt gemäß Angaben des AG über
den erstellten Lieferumfang zu übergeben.
Das Prüfexemplar ist (1- f ach) 4 Wochen vor der
Abnahme zu übergeben.
Die Prüfbemerkungen und Änderungen sind vollständig vor
der Endabgabe zu übernehmen.
Das Fehlen von Unterlagen wird als wesentlicher Mangel
angesehen und berechtigt zur Ablehnung der VOB-
Abnahme.
Dokumentation gemäß beiliegender Anlage (Übersicht der
BImA Doku- Checkliste)
Menge: 1,000 PSCH

**13.01.0030 Technische Bearbeitung / Montageplanung**
Technische Bearbeitung / Montageplanung bestehend aus:
- Aufmaß
- Ausführungsgespräch vor Montagebeginn auf der
Baustelle
- Erstellen von prüffähigen Fertigungs- und
Montagezeichnungen
Die Planungskosten enthalten die bis zu zweimalige
Abänderung der Pläne bis zur Freigabe. Die Planung
umfasst alle Ansichten und relevanten Schnitte. Die
Planung ist dem Bauherrn in gedruckter Form zweifach zu
übergeben.
Menge: 1,000 PSCH

**13.01.0040 Boden schützen, Hartfaserplatten**
Liefern und verlegen eines Abdeckbelages aus
beschichteter Pappe, 280 g/m². Zusätzlich werden 3,2 mm
Hartfaserplatten ausgelegt.
Die Stöße werden mit Klebeband abgeklebt.
Nach Abschluss der Prallwandarbeiten wird die
Sportbodenabdeckung demontiert und entsorgt.
Menge: 160,000 m2

#### Titel 13.02 Pralllwand

**13.02.0010 Untergrund prüfen, Wände**
Untergrund auf Eignung, Trag- und Haftfähigkeit prüfen.
Abweichungen und Auffälligkeiten sind mit der
Bauleitung vor Ort zu kennzeichnen und zu
protokollieren.
Bauteil: Wände
Baustoff: Kalk-Zementputz
Menge: 1,000 PSCH

**13.02.0020 Verunreinigungen entfernen, Wand**
Verunreinigungen, Schmutz, Staub, Fett und lose
anhaftende Substanzen vollflächig durch geeignete
Maßnahmen, unter Beachtung der Bestimmungen des
Umweltschutzes, fachgerecht entfernen, einschl. aller
erforderlicher Nebenarbeiten und Schutzmaßnahmen.

Verfahren: mechanisch (z.B. Abbürsten)
Bauteile: Wände
Menge: 120,000 m2

**13.02.0030 Verunreinigungen entfernen, Leibungen**
Ausführung in Leibungen für:
- Verunreinigungen entfernen

Leibungestiefe: bis 20 cm
Menge: 10,000 m

**13.02.0040 Ausgleich Untergrund**
Auf Ebenheiten geprüfte Wände in Abstimmung mit der
Bauüberwachung  mit zementärer Spachtelmasse
ausgleichen bis zum Erreichen der geforderten Ebenheit
nach DIN 18202 Tabelle 2 Zeile 5.
Schichtdicke bis 5 mm.
Ausführung nur nach Abstimmung und Freigabe durch den
AG!
Menge: 120,000 m2

**13.02.0050 Flächenelastische Prallwand, CPL-Oberfläche**
Liefern und montieren einer flächenelastischen
Prallwand nach DIN 18032-7, September 2020, DIN
18032-3, April 1997 und dem Anforderungsprofil der
Sicherheitsinformation der Unfallkasse Sachsen (GUV-SI
8468) für Prallwände.

Produkt der Planung:
Fabrikat: Protect Light 19
Hersteller: Haro-Sports
oder gleichwertg

Aufbau und Konstruktion:
Prallwandelement bestehend aus 10 mm PUR-Verbundschaum
und 9 mm Birkensperrholz mit hochwertiger, abriebfester
Oberflächenbeschichtung.
Die Befestigung erfolgt durch vollflächige Verklebung
auf geeignetem Untergrund. Die Paneele sind lot- und
fluchtgerecht auszurichten.

Paneelabmessung: 1.225 x 400 mm
Kanten: umlaufend gebrochen
In die Stirnseiten der Paneele ist umlaufend eine Nut
zur Aufnahme einer schwarzen ABS-Fremdfeder eingefräst.
Verlegerichtung: horizontal
Fugen: ca. 5 mm
Oberfläche: CPL
Dekor: nach Wahl des Auftraggebers
Konstruktionshöhe: 19 mm
Einbauhöhe: bis 2.500 mm über OKFF

Wanduntergrund: gemäß DIN 18202 Tabelle 3
Die Prüfung hat im senkrechten Zustand zu erfolgen.
Prüfungen im liegenden Zustand werden nicht anerkannt.
Eine Kopie des Prüfzeugnisses ist zwingend beizulegen.
Kraftabbau gemäß dem Anforderungsprofil der Unfallkasse
Sachsen (GUV-SI 8468) für Prallwände > 60 %.
Ballwurfsicher nach DIN 18032-3.
Die Nachgiebigkeit der Wand muss mindestens 5 mm
betragen und ist im Prüfzeugnis nachzuweisen.
Menge: 120,000 m2

**13.02.0060 Zulage Belegung Türen und Tore**
Zulage für flächenbündige Belegung der Einbauelemente
mit Prallwandmateria
Beachtung der Hinweise aus Titel Einbauelemente!
Menge: 22,000 m2

**13.02.0070 Platten nachschneiden und Kanten fasen**
Nachschneiden von Anpassplatten auf der Baustelle und
Fasen der Plattenkanten, um die Verletzungsgefahr zu
vermindern.
Menge: 228,000 m

**13.02.0080 Herstellen der Nut**
Nachträgliches Herstellen der Nut zur Aufnahme der
ABS-Fremdfeder bei oben beschriebenen Passplatten.
Menge: 10,000 m

**13.02.0090 Prallwandabschluss**
Als Prallwandabschluss und zur Abdeckung des Schaumes
wird ein Kantenschutzprofil aus Kunststoff angebracht.
Abmessungen: 13 x 18 x 1 mm
Farbe: schwarz
Material: PU
Menge: 120,000 m

**13.02.0100 Sockelleiste**
Liefern und montieren der Sicherheits-Sockelleiste mit
integrierter Abdichtung gegen Putzwasser (vollflächige
Ausführung).
Abmessung: ca. 65 x 27 mm
Holzart: Ahorn
Menge: 50,000 m

**13.02.0110 Brandmelderklappe**
Liefern und montieren einer Abdeckung für
Brandmelde-Taster bestehend aus Spezialkunststoff mit
einer Klappe aus bruchfestem und transparentem
Polycarbonat in 10 mm Stärke.
In der Polycarbonatscheibe ist ein Griffloch für eine
einfache Öffnung eingefräst.
Ein integrierter Federmechanismus sorgt dafür, dass
sich die Klappe bei Öffnung rasch wieder schließt.
Die Klappe ist nach DIN 18032-3 geprüft.
Farbe: schwarz
Außenmaße: 205x185 mm
Lichte Maße: 187x167 mm
Menge: 1,000 St

**13.02.0120 Ausschnitte bis 0,10 m2**
Erstellen von Ausschnitten in der Wandverkleidung bis
zu einer Größe von 0,10 m2
Menge: 30,000 St

**13.02.0130 Ausschnitte bis 0,25 m2**
Erstellen von Ausschnitten in der Wandverkleidung bis
zu einer Größe von 0,25 m2
Menge: 1,000 St

#### Titel 13.03 Einbauelemente

*Hinweis*
Hinweis bauseitige Elemente

Bauseitig bereits verbaut/vorhanden sind:
- Außentüre Aluminium 2-flügelig
- Innenfenster Aluminium Regieraum

Die Architekten und Montageplanung ist zu beachten!

**13.03.0010 Sporthallen - Türelement, 2-flg. Innentüre**
Rohbaumaß LB x LH* 2.260 x 2.260 mm *OKFFB-UK Sturz
Sonderkonstruktion bestehend aus:

Gesamtelement mit Anforderungen an Brandschutz als
vollwandig dicht schließendes Türelement.

Türzarge
als 3-seitig umlaufendes flächenbündiges Profilrohr aus
Stahl, Bautiefe 50 mm mit integrierten Nuten für
Anschlagdichtungen. Dichtungsgummi Qualität EPDM,
Profilrohre auf Gehrung geschweißt und verschliefen,
Oberfläche entfettet und phosphatiert, anschließend
pulverlackiert in Feinstruktur, mittels 2-komponenten
Polyesterbeschichtung (nach DIN EN 13438 + DIN 55633).
Farbton RAL nach Abstimmung.

Türflügel
als 4-seitig umlaufendes flächenbündiges Profilrohr aus
Stahl mit integrierten Nuten für Anschlagdichtungen,
auf Gehrung geschweißt und verschliefen, mit zwei
waagrechten Rohren in Schlosshöhe.
Oberfläche entfettet und phosphatiert, anschließend
pulverlackiert in Feinstruktur, mittels 2-komponenten
Polyesterbeschichtung (nach DIN EN 13438 + DIN 55633).
Farbton RAL nach Abstimmung.
Schall- / Wärmedämmung hergestellt durch vollflächig
eingelegte Akustik-Mineralwolldämmplatten 50 mm, nicht
brennbar, Wärmeleitfähigkeit 0,04 W/(m*K).
Anpressdichtung an Zarge und Türblatt als dreiseitig
umlaufende Neoprenfalz- und Lippendichtung in
Profilnuten eingelegt und in Gehrungen verklebt.
Türblattkonstruktion so ausgeführt das Einkürzen der
Tür bis zu 20 mm ohne Beeinträchtigung möglich ist.

Die hallenseitige Aufdopplung des Elements erfolgt mit
Sperrholzplatte 12 mm, BFU 100, E1- Qualität, sowie in
lot- und fluchtgerechter Fortführung der angrenzenden
Halleninnenwandverkleidung und wird über die
zugeordneten Positionen Unterkonstruktion /
Wandverkleidung abgerechnet.
Inkl. Einfasswinkel Alu, unbehandelt.

Aufdopplung Hallengegenseite (nur Flügel, ohne Zarge)
mit Flachpressplatte FP/Y 16 mm E1 beidseitig mit
Schichtstoffplatte belegt mind. Schichtstoffdicke 0,8
mm oder mehr. Aus verzugstechnischen Gründen ist ein
Gegenzug aus dünnerem Material nicht zulässig. Die
Kanten der Platte sind allseitig mit einem 2 mm dicken,
farbgleichen Umleimer, zu versehen. Die Befestigung
dieser Platte erfolgt völlig unsichtbar.

Beschläge
Je Flügel 3 Stück schwere, höhenverstellbare
Anschweiß-Konstruktionsbänder mit wartungsfreundlichen
Druckkugellagern, Rollendurchmesser 20 mm, Bandhöhe 180
mm. Gehflügel mit Objekt-Einsteckschloss (DIN 18251)
Benutzerkategorie 3,
Stulp in Edelstahl, PZ- vorgerichtet, Standflügel mit
verdeckt liegendem Treibriegel, doppelseitig wirkend,
Betätigung erst nach Öffnen des Gehflügel möglich.
Turnhallenmuscheldrücker Edelstahl V2A, flurseitig
Rosettengarnitur in Edelstahl V2A, als Objektbeschlag,
PZ vorgerichtet.

Die Montage erfolgt stumpf zwischen den Laibungen oder
entsprechend dem Wandaufbau in die Tiefe der Halle
gerückt. Die Befestigung erfolgt mit Stahlwinkel mit
einer mind. Dicke von 5 mm, Ein Feinjustieren ist durch
eingearbeitete Langlöcher möglich.
 Zu Verwenden sind nur dem Mauerwerk entsprechende
zugelassene Dübel und Schrauben. Die Befestigung durch
Schussapparate ist nicht gestattet. Die Fuge zwischen
Bauwerk und Einbauelement muss bauseitig geschlossen
werden.
Ausführung entsprechend der Turnhallennorm DIN 18032.
Insbesondere sind die Spaltmasse zwischen Zarge und
Türblatt einzuhalten.

Angebotenes Fabrikat: ______________

Angebotenes Profil: ______________

Prüfzeugnis- Nr: ______________

Prüfinstitut: ______________

Herstellen, liefern und fachgerecht montieren
Menge: 1,000 St

**13.03.0020 Gleitschienen Obentürschliesser**
Verdeckten, innenliegenden
Gleitschienen-Obentürschließer für 2-flg. Türen mit
einstellbarer Schließkraft,
Schließgeschwindigkeit und Endanschlag, sowie
regulierbarer Öffnungsdämpfung, liefern und innerhalb
des Flügels montieren
Menge: 1,000 St

**13.03.0030 Sporthallentor für den Geräteraum**
Rohbaumaß LB x LH* 2.260 x 2.260 mm *OKFFB-UK Sturz

Gegengewichtstor mit senkrechten und waagerechten
Schienen, die das Tor so führen, dass der geöffnete
Torflügel auf gleicher Höhe wie die waagrechten
Schienen liegt.

verbleibende lichte Durchgangshöhe unter dem geöffneten
Torflügel = ca. 2.090 mm
verbleibende lichte Durchgangsbreite = 1.960 mm

Entsprechend der Turnhallennorm DIN 18032 und den
Richtlinien des GUV. Sporthallentor, das weder beim
Öffnen, noch im geöffneten Zustand in die Halle
hineinragt. Geprüft auf ballwurfsichere Ausführung. In
geschlossenem Zustand seitliche Fuge nicht größer als 8
mm. Lichte Durchgangshöhe mindestens 2.200 mm.
Die hallenseitige Aufdopplung des Elements erfolgt mit
Sperrholzplatte 12 mm, BFU 100, E1- Qualität, sowie in
lot- und fluchtgerechter Fortführung der angrenzenden
Halleninnenwandverkleidung.

Inkl. Einfasswinkel Alu, unbehandelt.
Die Einregulierung nach bauseitiger Beplankung ist im
Preis mit einzukalkulieren.

TÜV-geprüfte Absturzsicherung (im Falle eines
Seilbruchs wird der Absturz des Torblatts verhindert).
Systeme, die mit Hilfe eines zweiten, mitlaufenden
Seils arbeiten sind nicht zugelassen.
Torblattrahmen aus verwindungsfreien Profilstahlrohren,
mindestens 50x 50 x 2mm stark. Der Torblattrahmen muss
auf Gehrung geschweißt und völlig geschlossen sein.
Mindestens 2 entsprechend der Torbreite / Torhöhe
ausreichend stark dimensionierte Zwischenrohre
verstärken den Torblattrahmen. Torzarge aus solidem
Profilstahl, mindestens 80x50x2mm stark.
In den senkrechte Schienen bewegen sich
Tor-Gleitführungen aus abriebfestem Polyamid (PA6) mit
integrierter TÜV geprüfter Fallsicherung. In den
waagerechte Schienen bewegen sich Tor-Laufwagen mit
kugelgelagerten Doppelrollen von mind. 62 mm
Durchmesser. Das Tor muss auch ohne zusätzliche
Dämpfungseinrichtungen ausgeglichen laufen. Eine
waagerechte Schiene ist als Führungsschiene in V-Form,
die andere als Laufschiene in C-Form auszuführen.

Muschelgriff nach DIN 18032 in Edelstahlausführung mit
Innendrücker. Von Innen jederzeit zu öffnen.
Zwei-Punkte-Verriegelung durch seitlich angebrachte,
gefederte Schließriegel aus Stahl. Verbunden über eine
Verschlusstange aus Flachstahl 20x5 mm, die in
Kunststoffhaltern gelagert an einem Winkelgetriebe mit
Rückholfeder befestigt ist.
2 Stück Gegengewichtsbehälter aus verzinktem Stahlblech
hergestellt und mit Stahl-Nagelschrott befüllt. Die
Laufbahn der Gegengewichte ist glattflächig und
eingreifsicher verkleidet. Gegengewichtsverkleidung aus
melaminbeschichteten Spanplatten (416x130x16mm) ähnlich
RAL 7035. Der Durchfahrtsverlust darf je Seite bei
maximal 150 mm liegen. Die Ecken der
Gewichtsverkleidung sind mit einem abgerundeten
Kantenschutz (Aluminiumwinkel 40x40x2 mm) zu schützen.

Die Montage erfolgt stumpf zwischen den Laibungen oder
entsprechend dem Wandaufbau in die Tiefe der Halle
gerückt. Die Befestigung erfolgt mit Stahlwinkel mit
einer mind. Dicke von 5 mm, Ein Feinjustieren ist durch
eingearbeitete Langlöcher möglich. Zu Verwenden sind
nur dem Mauerwerk entsprechende zugelassene Dübel und
Schrauben. Die Befestigung durch Schussapparate ist
nicht gestattet. Die Fuge zwischen Bauwerk und
Einbauelement muss bauseitig geschlossen werden.

Angebotenes Fabrikat:_______________________________
ballwurfsichere Ausführung des Tores geprüft durch:

Prüfzeugnis- Nr.:___________________________________

Prüfstelle:_________________________________________

Datum der Prüfung:_________________________________
Liegt dem Angebot eine Kopie der Ballwurfprüfung bei?
( ) ja ( ) nein
Ausführung des Tores entsprechend der DIN EN 13241-1
mit Zertifikat einer notifizierten Prüfstelle

Prüfstelle:_________________________________________

Datum der Prüfung:_________________________________
Liegt dem Angebot eine Kopie des Prüfberichts
Erstprüfung bei? ( ) ja ( ) nein

Herstellen, liefern und fachgerecht montieren
Menge: 1,000 St

**13.03.0040 Zulage Hintersturzbeschlag**
Zulage zur Pos. 13.03.0030. für Hintersturzbeschlag,
wobei das Gegengewichtstor so führt wird, dass das
geöffnete Torblatt direkt hinter den Sturz gefahren
wird. Die Konstruktion gewährleistet so, dass die
Durchgangshöhe gegenüber der Sturzunterkante nicht
verringert wird.
verbleibende lichte Durchgangshöhe unter dem geöffneten
Torflügel = ca. 2.260 mm
Menge: 1,000 St

#### Titel 13.04 Tagelohn

**13.04.0010 Stundenlohn Vorarbeiter**
Für evtl. erforderliche Arbeiten, die nicht im
Leistungsverzeichnis erfasst sind und nur auf
ausdrückliche Anweisung zur Ausführung kommen, werden
verrechnet:
- Vorarbeiter
Arbeiten und vorraussichtliche Dauer der
Stundenlohnarbeiten sind vor Ausführung anzugeben und
durch den AG zu bestätigen. Nicht bestätigte
Sundenlohnarbeiten werden nicht anerkannt.
Menge: 1,000 h

**13.04.0020 Stundenlohn Facharbeiter**
Stundenlohnarbeiten wie vor, jedoch für:
- Facharbeiter
Menge: 1,000 h

**13.04.0030 Stundenlohn Helfer**
Stundenlohnarbeiten wie vor, jedoch für:
- Helfer
Menge: 1,000 h

USt %: 19,00
